# Specification (GAEB 90, DA81)
Currency: EUR

## Bill of quantities
Date: 21.09.23

**1.0 GEZE MCRdrive**
Automatic, hermetically sealing MCRdrive linear
sliding door system for inner areas with air
permeability requirements according to  EN1026 / EN
12207 class B / 100 Pa, class C / 50 Pa. Noise
insulation in accordance with DIN EN ISO 4109. TÜV
type-tested in accordance with DIN 18650 / EN 16005,
for leaf weights up to 140 kg with MCR fine-framed
profile system.

The system consists of the primary assemblies:
- Drive unit with specialised software for OR sliding
  doors
- Door leaf system with fine-framed profiles and full
  circumferential sealing system

Construction dimensions (dimensions in unfinished
state):
Passage clearance DB:............. mm (800 - 2500 mm)
Passage height DH:.............. mm (2000 - 2500 mm)

 Door system version:
 (  ) single leaf  right hand slide to open
 (  ) single leaf  left hand slide to open
Quantity: 0.000 Stk

**1.1 MCR drive unit and GEZE control unit**
Dimensions of drive unit H x D: 300 x 185 mm

Automatic door drive consisting of
- Integrated rechargeable battery with automatic
  charging and monitoring
- Extremely quiet DC drive
- Aluminium track and roller carriage with plastic
  track rollers, including articulated joint for
  lowering and pressing the door leaf to the wall
  connection profile for the hermetic seal
- Rugged power supply with integrated multipolar main
  switch and fuse. Static and dynamic power
  limitation according to DIN 18650 / EN 16005, as
  well as static under 150 N in compliance with ASR
  A1.7 (formerly BGR 232).
- Intelligent control (category 2 in accordance with
  DIN EN 954-1 and Performance Level "D" in
  accordance with DIN EN ISO 13849-1):
- Convenient parameter setting, commissioning and
  maintenance via optional Bluetooth connection to a
  PC
- Self-learning and with dynamic adaptation of the
  passage hold-open time for optimum convenience
- Can be connected to and integrated in building
  management systems via CAN bus
- Independent error recognition and recording
- Adjustment options for all door movement parameters
- All functions integrated in one unit, no further
  modules necessary
- Automatic reversing in case of obstacle detection

Drive functions:
- various Push & Go functions available
- Various types of opening and opening widths
  optimised for use in medical areas (nurse opening,
  bed opening, cleaning opening) available for
  selection
- Freely configurable inputs and outputs for
  different functions
- Integrated rechargeable battery for emergency
  opening and closing in the event of a power failure

Wiring to be carried out on site according to the
GEZE cable plan by an electrical contractor.
Installation, commissioning and instruction of the
operator as well as documentation handover in
compliance with DIN 18650 / EN 16005 through plant
fitters or service partner.

In accordance with DIN 18650 / EN 16005:
- Safety analysis must be carried out as a basis for
  planning and execution
- An inspection must be carried out at least 1 x year
  and maintenance at least 1 x year
Quantity: 0.000 Stk

**1.2 MCR profile and sealing system**
Air tightness and seal are ensured on all four sides
of the leaf via a lowering and simultaneous pressing
movement of the leaf against the on-site frame. The
full circumferential sealing system consists of a
specialised balloon seal and a concealed 2-chamber
seal in the foot area. Vulcanised sealing corners are
used to guide the full circumferential seal. The seals
are installed in sealing grooves integrated into the
profile.

 (  ) fine-framed aluminium profile system, up to 140
  kg leaf weight, for panel thickness up to 22 mm
 (  ) single glazing
 (  ) 2 panes of ISO glass
 (  ) toughened safety glass
 (  ) laminated safety glass
 (  ) HPL
 (  ) stainless steel panel

The glazing can be designed both as dry glazing with
system-side seals for different panel thicknesses, or
as wet glazing.
Quantity: 0.000 Stk

**1.3 Operation**
GEZE display programme switch in the AS500 programme
for setting the mode of operation as well as for
commissioning and parameter setting of the drive, with
control keys, 2 x 7 segment display,alphanumeric
error display, IP rating IP40
Modes of operation: permanently open, automatic, exit
only, night-locking, off
( ) Surface-mounted ( ) Flush-mounted

Or
GEZE keypad programme switch for setting the mode of
operation, with function keys, LED dot display, coded
error display, IP40 rating, suitable for switch
product ranges with 55 x 55 mm switch unit
Modes of operation: off, permanently open, automatic,
exit only, night-locking
(  ) Surface-mounted (  ) Flush-mounted

Or
GEZEconnects Bluetooth RS485 interface for the
wireless connection between computer and automatic
door drives.

Or
GEZE mechanical programme switch for setting the mode
of operation, with rotary knob, LED error display,
IP40 rating, suitable for switch product ranges with
55 x 55mm switch insert
Modes of operation: off, permanently open, automatic,
exit only, night-locking
(  ) Surface-mounted (  ) Flush-mounted

Or
GEZE mechanical programme switch for setting the mode
of operation, with key, LED error display, IP40
rating, suitable for switch product ranges with 55 x
55mm switch insert
Modes of operation: off, permanently open, automatic,
exit only, night-locking
(  ) Surface-mounted (  ) Flush-mounted
Quantity: 0.000 Stk

**1.4 Operation (optional position)**
GEZE key switch to "lock" the programme switch to
prevent unauthorised changing of the mode of
operation, IP40 rating
(  ) Surface-mounted (  ) Flush-mounted
Quantity: 0.000 Stk

**1.5 Activation and protection**
GEZE combined detector with direction-sensing radar
movement detector and self-monitored double 3D light
curtain for activation and protection of the closing
section in accordance with DIN 18650 / EN 16005, IP54
rating
(  ) combined detector interior  (  ) combined
detector exterior
Quantity: 0.000 Stk

**1.6 Protection (optional position)**
GEZE active infrared detector with double 3D light
curtain for protecting the opening or closing area
according to DIN 18650/EN 16005, IP54
rating

(  ) interior  (  ) exterior
Quantity: 0.000 Stk

VAT %: 19.00
